# Hausmeisterzeitvertrag 2026-2028
Angebotsaufforderung (GAEB DA XML 3.2, DA83)
Projekt: 253201
Währung: EUR
Auftragsdatum: 02.10.2018
Art der Abnahme: Fiktive Abnahme
Gewährleistungsdauer: 5 Jahre
Auftraggeber: Landeshauptstadt Magdeburg, FB Mobilität und techn. Infrastruktur Fachdienst 68.3 (Lichtsignalanlagen), Leiterstraße 8, 39104 Magdeburg, Ansprechpartner Tröstrum, Telefon 0391-5406805, Fax 0391-5406802, E-Mail silvio.graichen@tba.magdeburg.de
Erstellt mit: GXML Toolbox V3.3 R20210630, iTWO_64 V11.0.613, 16.12.2025

## 253201 Hausmeisterzeitvertrag LSA Tiefbau 2026-2028
Datum: 16.12.2025

### Bereich 1 Hausmeisterzeitvertrag LSA Tiefbau

*Hinweis: Hinweis für das gesamte Leistungsverzeichnis*
Es besteht kein Anspruch auf die Realisierung der ausgeschriebenen Leistungsmengen innerhalb der Vertragslaufzeit.

Vertragslaufzeit 24 Monate.

Zur Gewährleistung der Betreibsbereitschaft der Lichtsignal- anlagen und zur Beseitigung von Verkehrsgefährdungen ist vom Anbieter die Leistungserbringung innerhalb von 2 Stunden nach Beauftragung zu gewährleisten.

Für alle Leistungsbereiche sind Transportleistungen, Baustelleneinrichtung und Verkehrssicherung in die Einzelpreise einzukalkulieren. Soweit auf Grund Forderungen der Straßenverkehrs- behörde Baustellenlichtsignalanlagen oder Umleitungs- führungen benötigt werden, werden diese entweder separat beauftragt oder vom AG beigestellt.

Pflasterflächen und Tragschichten sind in Teilflächen der Größe von 1 m2 bis 30 m2 auf Anweisung des AG im gesamten Stadtgebiet auszuführen.

#### Abschnitt 1.1 LSA Maste

**1.1.10 LSA Mast des AG aufstellen, Gesamtlänge 4,5 m, Stahl, verzinkt, Mast abholen**
Geraden Mast des AG fuer Signalgeber nach Signallageplan aufstellen.
Gesamtlänge 4,5 m.
Material = Stahl, feuerverzinkt.
Hoehe ueber umgebender Flaeche = 3700 mm.
Einschließlich Anbindung an das LSA-Verrohrungs-
system mit allen Nebenarbeiten.
Mast vom Lagerplatz des AG abholen einschliesslich
Auf- und Abladen.
Gruendung herstellen einschliesslich Erd- und Nebenarbeiten.
Nach Aufstellen des Mastes umgebende Flaeche entsprechend dem urspruenglichen Zustand herstellen.
Ueberschuessigen Aushub in Eigentum des AN uebernehmen und von der Baustelle entfernen.
Baugrube ausheben wird nicht gesondert vergütet.
Verkehrssicherungsmaßnahmen durchführen nach RSA.
Menge: 10,000 St

**1.1.20 LSA Mast des AG aufstellen, Gesamtlänge 6,0 m, Stahl, verzinkt, Mast abholen**
Geraden Mast des AG fuer Signalgeber nach Signallageplan aufstellen.
Gesamtlänge 6,0 m.
Material = Stahl, feuerverzinkt.
Hoehe ueber umgebender Flaeche = 4800 mm.
Fundament entsprechend statischen und konstruktiven
Erfordernissen des Mastherstellers, maximal
0,50m x 0,50m x 1,0m.
Betonfestigkeitsklasse C25/30, XF1, XC4.
Fundament inkl. Bewehrung aus Stahl nach
konstruktiven Erfordernissen.
Einschließlich Anbindung an das LSA-Verrohrungs-
system mit allen Nebenarbeiten.
Mast vom Lagerplatz des AG abholen einschliesslich
Auf- und Abladen.
Gruendung herstellen einschliesslich Erd- und Nebenarbeiten.
Nach Aufstellen des Mastes umgebende Flaeche entsprechend dem urspruenglichen Zustand herstellen.
Ueberschuessigen Aushub in Eigentum des AN uebernehmen und von der Baustelle entfernen.
Baugrube ausheben wird nicht gesondert vergütet.
Verkehrssicherungsmaßnahmen durchführen nach RSA.
Menge: 1,000 St

**1.1.30 Mast mit Schild f. Parkleitsystem des AG aufstellen, Gesamtlänge bis 6,0 m Mast abholen**
Geraden Mast des AG mit Parkleitschildern fuer Parkleitsystem aufstellen.
Gesamtlänge bis 6,0 m.
Bis zu 3 Parkleitschilder.
Parkleitschild am Mast fachgerecht montieren. Elektrischer- und Datenanschluss erfolgt durch den AG.
Material Mast Stahl feuerverzinkt und beschichtet oder Aluminium. Mast mit Flanschplatte und Ankerkorb.
Fundament entsprechend statischen und konstruktiven
Erfordernissen des Mastherstellers, maximal 1,4cbm.
Betonfestigkeitsklasse C25/30, XF1, XC4.
Fundament inkl. Bewehrung aus Stahl nach
konstruktiven Erfordernissen.
Einschließlich Anbindung an das LSA-Verrohrungs-
system mit allen Nebenarbeiten.
Mast vom Lagerplatz des AG abholen einschliesslich
Auf- und Abladen.
Gruendung herstellen einschliesslich Erd- und Nebenarbeiten.
Nach Aufstellen des Mastes umgebende Flaeche entsprechend dem urspruenglichen Zustand herstellen.
Ueberschuessigen Aushub in Eigentum des AN uebernehmen und von der Baustelle entfernen.
Baugrube ausheben wird nicht gesondert vergütet.
Verkehrssicherungsmaßnahmen durchführen nach RSA.
Menge: 3,000 St

**1.1.40 Mast des AG abbauen Gesamtlänge bis 4,5 m, Stahl, verzinkt, Mast zum Lagerplatz AG**
Geraden Mast abbauen, Kabel bis zum Schacht zurück ziehen, ablegen und sichern. Abbrechen eines Betonfundamentes wird nicht gesondert verguetet.
Geraden Mast aus Stahl.
Gesamtlänge 4,5 m.
Masthoehe ueber umgebender Flaeche bis 3,7 m.
Maximale Entfernung zum Schacht 30m.
Fundamentreste und Verankerungsmaterial entfernen und sachgerecht entsorgen.
Durch den Abbau entstandene Grube mit geeignetem Material verfuellen und verdichten.
Mast zum Lagerplatz des AG befördern, einschl. Be- und Entladen. Nicht wiederverwendungsfähige Teile sind auf Wunsch des AG sachgerecht zu entsorgen.
Verkehrssicherungsmaßnahmen durchführen nach RSA.
Menge: 5,000 St

**1.1.50 Mast des AG abbauen Gesamtlänge bis 6,0 m, Stahl, verzinkt, Mast zum Lagerplatz AG**
Geraden Mast abbauen, Kabel bis zum Schacht zurück ziehen, ablegen und sichern. Abbrechen eines Betonfundamentes wird nicht gesondert verguetet.
Geraden Mast aus Stahl.
Gesamtlänge 6,0 m.
Masthoehe ueber umgebender Flaeche bis 5,0 m.
Maximale Entfernung zum Schacht 30m.
Fundamentreste und Verankerungsmaterial entfernen und sachgerecht entsorgen.
Durch den Abbau entstandene Grube mit geeignetem Material verfuellen und verdichten.
Mast zum Lagerplatz des AG befördern, einschl. Be- und Entladen. Nicht wiederverwendungsfähige Teile sind auf Wunsch des AG sachgerecht zu entsorgen.
Verkehrssicherungsmaßnahmen durchführen nach RSA.
Menge: 1,000 St

**1.1.60 Mast des AG m. Schild f. Parkleitsystem abbauen, Gesamtlänge bis 6,0 m, Mast zum Lagerplatz AG**
Geraden Mast mit Parkleitschildern f. Parkleitsystem abbauen, Kabel bis zum Schacht zurück ziehen, ablegen und sichern. Abbrechen eines Betonfundamentes wird nicht gesondert verguetet.
Gesamtlänge bis 6,0 m.
Bis zu 3 Parkleitschilder.
Parkleitschild am Mast fachgerecht demontieren. Demontage des Elektrischen- und Datenanschluss erfolgt durch den AG.
Material Mast Stahl feuerverzinkt und beschichtet oder Aluminium. Mast mit Flanschplatte und Ankerkorb.
Maximale Entfernung zum Schacht 30m.
Fundamentreste und Verankerungsmaterial entfernen und sachgerecht entsorgen.
Durch den Abbau entstandene Grube mit geeignetem Material verfuellen und verdichten. Erdarbeiten werden nicht gesondert vergütet. Umgebenden Bereich entsprechend dem frueheren Zustand herstellen.
Mast und Parkleitschilder zum Lagerplatz des AG befördern, einschl. Be- und Entladen. Nicht wiederverwendungsfähige Teile oder Parkleitschilder sind auf Wunsch des AG sachgerecht zu entsorgen.
Verkehrssicherungsmaßnahmen durchführen nach RSA.
Menge: 3,000 St

**1.1.70 Kurzmast für Lichtsignalanlage richten, Stahl verzinkt, Länge bis 6m**
Kurzmast für Lichtsignalanlagen im Stadtgebiet richten.
Stahlmast mit Anbindung an das LSA-Verrohrungssystem.
Länge bis 6,0 m.
Einschließlich An - und Abfahrt .
Gruendung wiederherstellen einschliesslich Erd- und Nebenarbeiten.
Anbindung an das Verrohrungssystem darf nicht beschädigt werden und ist bei Bedarf instand zu setzen.
Erdarbeiten ausführen und umgebende Fläche wiederherstellen.
Aushub wird nich gesondert vergütet.
Verkehrssicherungsmaßnahmen durchführen nach RSA.
Menge: 20,000 St

**1.1.80 Kurzmast für Lichtsignalanlagen Gründung erneuern, Stahl, Länge bis 6m**
Kurzmast für Lichtsignalanlagen im Stadtgebiet Gründung
erneuern.
Stahlmast mit Anbindung an das LSA-Verrohrungssystem.
Länge bis 6,0 m.
Einschließlich An - und Abfahrt.
Benötigtes Material zur Wiederherstellung der Gründung wird nicht gesondert bergütet.
Anbindung an das Verrohrungssystem darf nicht beschädigt werden und ist bei Bedarf instand zu setzen.
Erdarbeiten ausführen und umgebende Fläche wiederherstellen.
Verkehrssicherungsmaßnahmen durchführen nach RSA.
Menge: 5,000 St

**1.1.90 Auslegermast des AG aufstellen, Ausladung über 3000 bis 4500mm, Unterteil, Stahl, verzinkt, Mast abholen**
Auslegermast des AG fuer Signalgeber nach Signallageplan aufstellen.
Unterteil vom Auslegermast 2-teilig.
Für Ausladung ueber 3000 bis 4500 mm.
Höhe über umgebener Fläche = 3500mm.
Fundamentgröße ca. 3,4cbm.
Betonfestigkeitsklasse C25/30, XF1, XC4.
Fundament inkl. Bewehrung aus Stahl nach
konstruktiven Erfordernissen.
Mit Erdstück oder Flanschplatte/Ankerkorb.
In der Ausführung Flanschplatte/Ankerkorb muss die
Befestigung oberhalb der Flanschplatte mittels Kontermuttern erfolgen. Der Fugenspalt (Flanschplatte zu Fundament) ist in dieser Ausführung mit schwindarmen, frost- und tausalzbeständigem Vergussmörtel mit Abschrägung unter 45° zu verfüllen und die Ankerbolzen/Kontermuttern sind mit Fettbinden gegen Korrosion zu schützen.
Einschließlich Anbindung an das LSA-Verrohrungssystem mit allen Nebenarbeiten.
Baugrube ausheben wird nicht gesondert vergütet.
Mast vom Lagerplatz des AG abholen einschliesslich
Auf- und Abladen.
Gruendung herstellen einschliesslich Erd- und Nebenarbeiten.
Nach Aufstellen des Mastes umgebende Flaeche entsprechend dem urspruenglichen Zustand herstellen.
Ueberschuessigen Aushub in Eigentum des AN uebernehmen und von der Baustelle entfernen.
Verkehrssicherungsmaßnahmen durchführen nach RSA.
Menge: 1,000 St

**1.1.100 Auslegermast des AG aufstellen, Ausladung über 4500 bis 6000mm, Unterteil, Stahl, verzinkt, Mast abholen**
Auslegermast des AG fuer Signalgeber nach Signallageplan aufstellen.
Unterteil vom Auslegermast 2-teilig.
Material = Stahl, feuerverzinkt.
Für Ausladung ueber 4500 bis 6000 mm.
Höhe über umgebener Fläche = 3500mm.
Fundamentgröße ca. 4,3 cbm.
Betonfestigkeitsklasse C25/30, XF1, XC4.
Fundament inkl. Bewehrung aus Stahl nach
konstruktiven Erfordernissen.
Mit Erdstück oder Flanschplatte/Ankerkorb.
In der Ausführung Flanschplatte/Ankerkorb muss die
Befestigung oberhalb der Flanschplatte mittels Kontermuttern erfolgen. Der Fugenspalt (Flanschplatte zu Fundament) ist in dieser Ausführung mit schwindarmen, frost- und tausalzbeständigem Vergussmörtel mit Abschrägung unter 45° zu verfüllen und die Ankerbolzen/Kontermuttern sind mit Fettbinden gegen Korrosion zu schützen.
Einschließlich Anbindung an das LSA-Verrohrungssystem mit allen Nebenarbeiten.
Baugrube ausheben wird nicht gesondert vergütet.
Mast vom Lagerplatz des AG abholen einschliesslich
Auf- und Abladen.
Gruendung herstellen einschliesslich Erd- und Nebenarbeiten.
Nach Aufstellen des Mastes umgebende Flaeche entsprechend dem urspruenglichen Zustand herstellen.
Ueberschuessigen Aushub in Eigentum des AN uebernehmen und von der Baustelle entfernen.
Verkehrssicherungsmaßnahmen durchführen nach RSA.
Menge: 2,000 St

**1.1.110 Auslegermast des AG aufstellen, Ausladung über 7000 bis 10000mm, Unterteil, Stahl, verzinkt, Mast abholen**
Auslegermast des AG fuer Signalgeber nach Signallageplan aufstellen.
Unterteil vom Auslegermast 2-teilig.
Material = Stahl, feuerverzinkt.
Für Ausladung ueber 7000 bis 10000 mm.
Höhe über umgebener Fläche = 3500mm.
Fundamentgröße ca. 4,8 cbm.
Betonfestigkeitsklasse C25/30, XF1, XC4.
Fundament inkl. Bewehrung aus Stahl nach
konstruktiven Erfordernissen.
Mit Erdstück oder Flanschplatte/Ankerkorb.
In der Ausführung Flanschplatte/Ankerkorb muss die
Befestigung oberhalb der Flanschplatte mittels Kontermuttern erfolgen. Der Fugenspalt (Flanschplatte zu Fundament) ist in dieser Ausführung mit schwindarmen, frost- und tausalzbeständigem Vergussmörtel mit Abschrägung unter 45° zu verfüllen und die Ankerbolzen/Kontermuttern sind mit Fettbinden gegen Korrosion zu schützen.
Einschließlich Anbindung an das LSA-Verrohrungssystem mit allen Nebenarbeiten.
Baugrube ausheben wird nicht gesondert vergütet.
Mast vom Lagerplatz des AG abholen einschliesslich
Auf- und Abladen.
Gruendung herstellen einschliesslich Erd- und Nebenarbeiten.
Nach Aufstellen des Mastes umgebende Flaeche entsprechend dem urspruenglichen Zustand herstellen.
Ueberschuessigen Aushub in Eigentum des AN uebernehmen und von der Baustelle entfernen.
Verkehrssicherungsmaßnahmen durchführen nach RSA.
Menge: 1,000 St

**1.1.120 Ausleger des AG anbringen, Ausladung 3000-4500mm, Aufstecken, Peitsche, Stahl, verzinkt, Peitsche abholen**
Ausleger des AG nach Signallageplan anbringen.
Befestigungsmaterial liefern.
Ausleger auf Mast aufstecken.
Form = Peitsche.
Material = Stahl, feuerverzinkt.
Ausladung ueber 3000 bis 4500 mm.
Ausleger am Lagerplatz des AG abholen einschliesslich
Auf- und Abladen.
Verkehrssicherungsmaßnahmen durchführen nach RSA.
Menge: 1,000 St

**1.1.130 Ausleger des AG anbringen, Ausladung 4500-6000mm, Aufstecken, Peitsche, Stahl, verzinkt, Peitsche abholen**
Ausleger des AG nach Signallageplan anbringen.
Befestigungsmaterial liefern.
Ausleger auf Mast aufstecken.
Form = Peitsche.
Material = Stahl, feuerverzinkt.
Ausladung ueber 4500 bis 6000 mm.
Ausleger am Lagerplatz des AG abholen einschliesslich
Auf- und Abladen.
Verkehrssicherungsmaßnahmen durchführen nach RSA.
Menge: 2,000 St

**1.1.140 Ausleger des AG anbringen, Ausladung 6000-9000mm, Aufstecken, Peitsche, Stahl, verzinkt, Peitsche abholen**
Ausleger des AG nach Signallageplan anbringen.
Befestigungsmaterial liefern.
Ausleger auf Mast aufstecken.
Form = Peitsche.
Material = Stahl, feuerverzinkt.
Ausladung ueber 6000 bis 9000 mm.
Ausleger am Lagerplatz des AG abholen einschliesslich
Auf- und Abladen.
Verkehrssicherungsmaßnahmen durchführen nach RSA.
Menge: 1,000 St

**1.1.150 Auslegermast abbauen, Ausladung über 3000 bis 4500mm, Unterteil, Stahl, verzinkt, Mast zum Lagerplatz AG**
Auslegermast abbauen, Kabel bis zum Schacht zurück ziehen, ablegen und sichern. Abbrechen des Betonfundamentes wird nicht gesondert verguetet.
Auslegermast aus Stahl.
Unterteil vom Auslegermast 2-teilig.
Für Ausladung ueber 3000 bis 4500 mm.
Höhe über umgebener Fläche = 3500mm.
Fundamentgröße ca. 1,20m x 1,20m x 1,7m.
Maximale Entfernung zum Schacht 30m.
Ausleger abbauen wird gesondert vergütet.
Fundamentreste und Verankerungsmaterial entfernen und sachgerecht entsorgen.
Durch den Abbau entstandene Grube mit geeignetem Material verfuellen und verdichten.
Mast zum Lagerplatz des AG befördern, einschl. Be- und Entladen. Nicht wiederverwendungsfähige Teile sind auf Wunsch des AG sachgerecht zu entsorgen.
Verkehrssicherungsmaßnahmen durchführen nach RSA.
Menge: 1,000 St

**1.1.160 Auslegermast abbauen, Ausladung über 4500 bis 6000mm, Unterteil, Stahl, verzinkt, Mast zum Lagerplatz AG**
Auslegermast abbauen, Kabel bis zum Schacht zurück ziehen, ablegen und sichern. Abbrechen des Betonfundamentes wird nicht gesondert verguetet.
Auslegermast aus Stahl.
Unterteil vom Auslegermast 2-teilig.
Für Ausladung ueber 4500 bis 6000mm.
Höhe über umgebener Fläche = 3500mm.
Fundamentgröße ca. 1,30m x 1,30m x 1,7m.
Maximale Entfernung zum Schacht 30m.
Ausleger abbauen wird gesondert vergütet.
Fundamentreste und Verankerungsmaterial entfernen und sachgerecht entsorgen.
Durch den Abbau entstandene Grube mit geeignetem Material verfuellen und verdichten.
Mast zum Lagerplatz des AG befördern, einschl. Be- und Entladen. Nicht wiederverwendungsfähige Teile sind auf Wunsch des AG sachgerecht zu entsorgen.
Verkehrssicherungsmaßnahmen durchführen nach RSA.
Menge: 1,000 St

**1.1.170 Auslegermast abbauen, Ausladung über 7000 bis 9000mm, Unterteil, Stahl, verzinkt, Mast zum Lagerplatz AG**
Auslegermast abbauen, Kabel bis zum Schacht zurück ziehen, ablegen und sichern. Abbrechen des Betonfundamentes wird nicht gesondert verguetet.
Auslegermast aus Stahl.
Unterteil vom Auslegermast 2-teilig.
Für Ausladung ueber  7000 bis 9000mm.
Höhe über umgebener Fläche = 3500mm.
Fundamentgröße ca. 1,50m x 1,50m x 1,7m.
Maximale Entfernung zum Schacht 30m.
Ausleger abbauen wird gesondert vergütet.
Fundamentreste und Verankerungsmaterial entfernen und sachgerecht entsorgen.
Durch den Abbau entstandene Grube mit geeignetem Material verfuellen und verdichten.
Mast zum Lagerplatz des AG befördern, einschl. Be- und Entladen. Nicht wiederverwendungsfähige Teile sind auf Wunsch des AG sachgerecht zu entsorgen.
Verkehrssicherungsmaßnahmen durchführen nach RSA.
Menge: 1,000 St

**1.1.180 Ausleger des AG abbauen, Ausladung 3000-4500mm, Aufstecken, Peitsche, Stahl, verzinkt, Mast zum Lagerplatz AG**
Ausleger des AG abbauen und abtransportieren.
Ausleger auf Mast aufgesteckt.
Form = Peitsche.
Material = Stahl, feuerverzinkt.
Ausladung ueber 3000 bis 4500 mm.
Mast zum Lagerplatz des AG befördern, einschl. Be- und Entladen. Nicht wiederverwendungsfähige Teile sind auf Wunsch des AG sachgerecht zu entsorgen.
Verkehrssicherungsmaßnahmen durchführen nach RSA.
Menge: 1,000 St

**1.1.190 Ausleger des AG abbauen, Ausladung 4500-6000mm, Aufstecken, Peitsche, Stahl, verzinkt, Mast zum Lagerplatz AG**
Ausleger des AG abbauen und abtransportieren.
Ausleger auf Mast aufgesteckt.
Form = Peitsche.
Material = Stahl, feuerverzinkt.
Ausladung ueber 4500 bis 6000 mm.
Mast zum Lagerplatz des AG befördern, einschl. Be- und Entladen. Nicht wiederverwendungsfähige Teile sind auf Wunsch des AG sachgerecht zu entsorgen.
Verkehrssicherungsmaßnahmen durchführen nach RSA.
Menge: 1,000 St

**1.1.200 Ausleger des AG abbauen, Ausladung 7000-9000mm, Aufstecken, Peitsche, Stahl, verzinkt, Mast zum Lagerplatz AG**
Ausleger des AG abbauen und abtransportieren.
Ausleger auf Mast aufgesteckt.
Form = Peitsche.
Material = Stahl, feuerverzinkt.
Ausladung ueber 7000 bis 9000 mm.
Mast zum Lagerplatz des AG befördern, einschl. Be- und Entladen. Nicht wiederverwendungsfähige Teile sind auf Wunsch des AG sachgerecht zu entsorgen.
Verkehrssicherungsmaßnahmen durchführen nach RSA.
Menge: 1,000 St

**1.1.210 Mast des AG für Verkehrsschild aufstellen, Hoehe bis 3,5m, Stahl, verzinkt, Mast abholen**
Geraden Mast des AG für Verkehrsschild nach Verkehrslageplan aufstellen.
Hoehe bis 3,5m.
Gesamtlänge bis 4,0 m.
Material = Stahl, feuerverzinkt.
Mast vom Lagerplatz des AG abholen einschliesslich
Auf- und Abladen.
Gruendung herstellen einschliesslich Erdarbeiten.
Nach Aufstellen des Mastes umgebende Flaeche entsprechend dem urspruenglichen Zustand herstellen.
Ueberschuessigen Aushub in Eigentum des AN uebernehmen und von der Baustelle entfernen.
Verkehrssicherungsmaßnahmen durchführen nach RSA.
Menge: 5,000 St

**1.1.220 Mast des AG für Verkehrsschild abbauen Gesamtlänge bis 4,0 m, Stahl, verzinkt, Mast zum Lagerplatz AG**
Geraden Mast für Verkehrsschild abbauen und Fundament entfernen.
Geraden Mast aus Stahl.
Gesamtlänge 4,0 m.
Masthoehe ueber umgebender Flaeche bis 3,5 m.
Durch den Abbau entstandene Grube mit geeignetem Material verfuellen und verdichten.
Mast zum Lagerplatz des AG befördern, einschl. Be- und Entladen. Nicht wiederverwendungsfähige Teile sind auf Wunsch des AG sachgerecht zu entsorgen.
Verkehrssicherungsmaßnahmen durchführen nach RSA.
Menge: 3,000 St

#### Abschnitt 1.2 Schächte und Abzweigkästen

**1.2.10 Schleifenkabelschacht AG einbauen, 300/300/470 mm, Kiessandbett 2Ocm, Mat. abholen**
Schleifenkabelschacht mit Abdeckung des AG aus Betonfertigteilen nach Herstellervorgaben einbauen.
Schachtabdeckung verwindungsfrei, vollflächig und hohlraumfrei in Mörtelbett aus Zementmörtel (DIN 1045-2:2001-07, Seite 24, Abschnitt 5.3.8)(1 oder MöFix-Schachtbaumörtel setzen und sorgfältig ausrichten. Der Deckelrahmen darf nach beendeten Einbau maximal 1mm verzogen oder seitlich eingedrückt sein.
Schachtabdeckung aus Stahlprofilen ggf. verschrauben.
Einfuehrungsoeffnungen verschliessen und mit Zementmoertel verputzen.
Die Fugen zwischen den Bauteilen sind mit Zementmörtel nach DIN 1045 auszubilden.
Baugrube ausheben und verfuellen werden nicht gesondert berechnet.
Umgebenden Bereich entsprechend dem frueheren Zustand
herstellen.
Groesse =300/300/47O mm.
Bettung aus Kiessand oder gleichwertigem Material,
2O cm dick, herstellen.
Material vom Lager des AG abholen, einschl. Auf- und Abladen.
Verkehrssicherungsmaßnahmen durchführen nach RSA.
Menge: 5,000 St

**1.2.20 Abzweigkasten des AG einbauen, 650/400/570 mm, Kiessandbett 2Ocm, Mat. abholen**
Abzweigkasten mit Abdeckung des AG aus Betonfertigteilen  nach Herstellervorgaben einbauen.
Schachtabdeckung verwindungsfrei, vollflächig und hohlraumfrei in Mörtelbett aus Zementmörtel (DIN 1045-2:2001-07, Seite 24, Abschnitt 5.3.8)(1 oder MöFix-Schachtbaumörtel setzen und sorgfältig ausrichten. Der Deckelrahmen darf nach beendeten Einbau maximal 1mm verzogen oder seitlich eingedrückt sein.
Schachtabdeckung aus Stahlprofilen ggf. verschrauben.
Einfuehrungsoeffnungen verschliessen und mit Zementmoertel verputzen.
Die Fugen zwischen den Bauteilen sind mit Zementmörtel nach DIN 1045 auszubilden.
Baugrube ausheben und verfuellen werden nicht gesondert berechnet.
Umgebenden Bereich entsprechend dem frueheren Zustand
herstellen.
Groesse = 650/400/570 mm.
Bettung aus Kiessand oder gleichwertigem Material,
2O cm dick, herstellen.
Material vom Lager des AG abholen, einschl. Auf-
und Abladen.
Verkehrssicherungsmaßnahmen durchführen nach RSA.
Menge: 5,000 St

**1.2.30 Kabelschacht des AG einbauen, 700/700/900 mm, Brueckenklasse 12, Kiess and 20 cm, Mat. abholen**
Kabelschacht des AG aus Betonfertigteilen  nach Herstellervorgaben einbauen.

Schachtabdeckung verwindungsfrei, vollflächig und hohlraumfrei in Mörtelbett aus Zementmörtel (DIN 1045-2:2001-07, Seite 24, Abschnitt 5.3.8)(1 oder MöFix-Schachtbaumörtel setzen und sorgfältig ausrichten. Der Deckelrahmen darf nach beendeten Einbau maximal 1mm verzogen oder seitlich eingedrückt sein.
Schachtabdeckung aus Stahlprofilen ggf. verschrauben.
Einfuehrungsoeffnungen verschliessen und mit Zementmoertel verputzen.
Die Fugen zwischen den Bauteilen sind mit Zementmörtel nach DIN 1045 auszubilden.
Baugrube ausheben und verfuellen werden nicht gesondert berechnet.
Umgebenden Bereich entsprechend dem frueheren Zustand
herstellen.
Groesse = 700/700/900 mm.
Belastung = Verkehrs-Regellasten Brueckenklasse 12.
Bettung aus Kiessand oder gleichwertigem Material,
2O cm dick, herstellen.
Betonfertigteile vom Lager des AG abholen, einschl.
Auf- und Abladen.
Verkehrssicherungsmaßnahmen durchführen nach RSA.
Menge: 5,000 St

**1.2.40 Kabelschacht regulieren, 300/300/450 mm, höher bzw. tiefer**
Kabelschacht mit Abdeckung des AG aus Betonfertigteilen auf Höhe regulieren.300 / 300 / 450 mm
bis max + 5cm höher oder bis max - 5cm tiefersetzen
Umgebene Flächeauf Nivau anpassen.
Fehlende oder schadhafte Ausgleichsringe ersetzen
Material liefern.
Fugen zwischen Fertigteilen mittels Schlauchschalung
und schnell härtendem Mörtel voll verpressen.
Wiederverwendung der vorhandenen Schachtabdeckung.
Erdarbeiten werden nicht gesondert vergütet.
Umgebenden Bereich entsprechend dem frueheren Zustand
herstellen.
Verkehrssicherungsmaßnahmen durchführen nach RSA.
Menge: 5,000 St

**1.2.50 Kabelschacht regulieren, 650/400/570 mm, höher bzw. tiefer**
Kabelschacht mit Abdeckung des AG aus Betonfertigteilen auf Höhe regulieren.650 / 400 / 570 mm
bis max + 5cm höher oder bis max - 5cm tiefersetzen
Umgebene Flächeauf Nivau anpassen.
Fehlende oder schadhafte Ausgleichsringe ersetzen
Material liefern.
Fugen zwischen Fertigteilen mittels Schlauchschalung
und schnell härtendem Mörtel voll verpressen.
Wiederverwendung der vorhandenen Schachtabdeckung.
Freigelegten Bereich geeignet schließen und verfüllen
Erdarbeiten werden nicht gesondert vergütet.
Umgebenden Bereich entsprechend dem frueheren Zustand
herstellen.
Verkehrssicherungsmaßnahmen durchführen nach RSA.
Menge: 5,000 St

**1.2.60 Kabelschacht regulieren, 700/700/900 mm, höher bzw. tiefer**
Kabelschacht mit Abdeckung des AG aus Betonfertigteilen auf Höhe regulieren.700 / 700 / 900 mm
bis max + 5cm höher oder bis max - 5cm tiefersetzen
Umgebene Flächeauf Nivau anpassen.
Fehlende oder schadhafte Ausgleichsringe ersetzen
Material liefern.
Fugen zwischen Fertigteilen mittels Schlauchschalung
und schnell härtendem Mörtel voll verpressen.
Wiederverwendung der vorhandenen Schachtabdeckung.
Erdarbeiten werden nicht gesondert vergütet.
Umgebenden Bereich entsprechend dem frueheren Zustand
herstellen.
Verkehrssicherungsmaßnahmen durchführen nach RSA.
Menge: 5,000 St

**1.2.70 Deckel und Deckelrahmen austauschen 300/300**
Deckel und Deckelrahmen des AG aus Betonfertigteilen 300 / 300 austauschen.
Umgebene Flächeauf Nivau anpassen.
Erdarbeiten werden nicht gesondert vergütet.
Umgebenden Bereich entsprechend dem frueheren Zustand
herstellen. Nicht wiederverwendungsfähige Teile sind auf Wunsch des AG sachgerecht zu entsorgen.
Verkehrssicherungsmaßnahmen durchführen nach RSA.
Menge: 5,000 St

**1.2.80 Deckel und Deckelrahmen austauschen 400/650**
Deckel und Deckelrahmen des AG aus Betonfertigteilen 400 / 650 austauschen.
Umgebene Flächeauf Nivau anpassen.
Erdarbeiten werden nicht gesondert vergütet.
Umgebenden Bereich entsprechend dem frueheren Zustand
herstellen. Nicht wiederverwendungsfähige Teile sind auf Wunsch des AG sachgerecht zu entsorgen.
Verkehrssicherungsmaßnahmen durchführen nach RSA.
Menge: 5,000 St

**1.2.90 Deckel und Deckelrahmen austauschen 700/700**
Deckel und Deckelrahmen des AG aus Betonfertigteilen 700 / 700 austauschen.
Umgebene Flächeauf Nivau anpassen.
Erdarbeiten werden nicht gesondert vergütet.
Umgebenden Bereich entsprechend dem frueheren Zustand
herstellen. Nicht wiederverwendungsfähige Teile sind auf Wunsch des AG sachgerecht zu entsorgen.
Verkehrssicherungsmaßnahmen durchführen nach RSA.
Menge: 5,000 St

#### Abschnitt 1.3 Sockel, Erder, Fundamente und Parkscheinautomaten

**1.3.10 Sockel des AG einbauen, Sockel Steuerschr, Einzelteile, Kunststoff, Groesse n. Zchng., Tiefe 0,5-0,8 m, Bereich herstell., Sockel abholen**
Sockel des AG nach Signallageplan und Angabe des AG
einbauen.
Erd- und Gruendungsarbeiten ausfuehren.
Ueberschuessigen Aushub in Eigentum des AN uebernehmen
und von der Baustelle entfernen.
Sockel fuer Steuerschrank
aus Einzelteilen zusammensetzen und einbauen.
Material = Kunststoff.
Groesse nach Zeichnung.
Eingrabetiefe ueber 0,5 bis 0,8 m.
Baugrube ausheben wird nicht gesondert vergütet.
Umgebenden Bereich entsprechend dem frueheren Zustand
herstellen.
Sockel am Lagerplatz des AG abholen einschliesslich
Auf- und Abladen.
Verkehrssicherungsmaßnahmen durchführen nach RSA.
Menge: 5,000 St

**1.3.20 Sockel für Steuergerät abbauen**
Sockel für Steuergerät abbauen, Kabel ablegen und
sichern. Abbrechen eines Betonfundamentes wird nicht
gesondert verguetet.
Eingrabetiefe bis 1 m.
Abgebaute Teile gehen in das Eigentum des AN
über und sind fachgerecht zu entsorgen.
Durch den Abbau entstandene Grube mit geeignetem
Material verfuellen und verdichten.
Umgebenden Bereich entsprechend dem frueheren Zustand
herstellen.
Verkehrssicherungsmaßnahmen durchführen nach RSA.
Menge: 3,000 St

**1.3.30 Steuerschranksockel regulieren, Groesse n. Zchng.**
Steuerschranksockel des AG aus Kunststofffertigteilen auf Höhe regulieren. Eingrabetiefe des Sockels ueber 0,5 bis 1,0 m.
Umgebene Flächeauf Nivau anpassen.
Gruendung wiederherstellen einschliesslich Erd- und Nebenarbeiten.
Erdarbeiten werden nicht gesondert vergütet.
Umgebenden Bereich entsprechend dem frueheren Zustand
herstellen.
Verkehrssicherungsmaßnahmen durchführen nach RSA.
Menge: 3,000 St

**1.3.40 Erdungselement des AG als Flacherder einbauen**
Banderder aus Flachstahl (Edelstahl) 30x3,5, Länge 25 m nach
Weisung des AG einbauen, Verlegetiefe 0,5 - 0,8 m. Erdungselement stellt AG.
Erdarbeiten und Oberflächenbefestigung wird gesondert berechnet.
Banderder vom Lagerplatz des AG abholen einschliesslich
Auf- und Abladen.
Verkehrssicherungsmaßnahmen durchführen nach RSA
Menge: 3,000 St

**1.3.50 Erdungselement des AG als Tiefenerder einbauen**
Tiefenerder aus Edelstahlstäben bis 25mm Durchmesser und bis 1,5m Länge mit selbstschließenden Kupplungensstellen
nach Weisung des AG einbauen, Einbautiefe bis 9m. Erdungselemente stellt AG.
Erdarbeiten und Oberflächenbefestigung wird nicht gesondert berechnet. Umgebenden Bereich entsprechend dem frueheren Zustand herstellen.
Tiefenerder vom Lagerplatz des AG abholen einschliesslich
Auf- und Abladen.
Fotodokumentation erstellen und Erdübergangswiderstand entsprechende VDE0100, Teil 600 messen und Prüfprotokoll erstellen. Als Messmethode ist die dreipolige Erdungsmessung nach dem sog. 62%-Verfahren anzuwenden.
Verkehrssicherungsmaßnahmen durchführen nach RSA
Menge: 10,000 St

**1.3.60 Parkscheinautomat des AG aufstellen**
Parkscheinautomat des AG aufstellen nach Angaben des AG.
Material = Stahl.
Höhe  ueber umgebender Flaeche bis 2,00m.
Eingrabetiefe bis 1 m.
Fundament nach Vorgabe des AG, Betonfestigkeitsklasse C25/30, XF1, XC4.
Parkscheinautomat vom Lagerplatz des AG abholen einschliesslich Auf- und Abladen.
Gruendung herstellen einschliesslich Erdarbeiten.
Baugrube ausheben wird nicht gesondert vergütet.
Nach Aufstellen des Parkscheinautomat umgebende Flaeche entsprechend dem urspruenglichen Zustand herstellen.
Ueberschuessigen Aushub in Eigentum des AN uebernehmen und von der Baustelle entfernen.
Verkehrssicherungsmaßnahmen durchführen nach RSA
Menge: 10,000 St

**1.3.70 Parkscheinautomat des AG wechseln**
Parkscheinautomat des AG wechseln nach Angaben des AG.
Material = Stahl.
Höhe ueber umgebender Flaeche bis 2,00m.
Eingrabetiefe bis 1 m.
Fundament nach Vorgabe des AG, Betonfestigkeitsklasse C25/30, XF1, XC4.
Parkscheinautomat  zum Lagerplatz des AG foerdern und abladen.
Parkscheinautomat  vom Lagerplatz des AG abholen und in  Baugrube einbauen.
Abbrechen und wiederherstellen des Betonfundamentes wird nicht gesondert verguetet.
Erdarbeiten werden nicht gesondert vergütet.
Umgebende Fläche entsprechend dem früheren Zustand wieder herstellen.
Verkehrssicherungsmaßnahmen durchführen nach RSA
Menge: 10,000 St

**1.3.80 Parkscheinautomat des AG abbauen**
Parkscheinautomat abbauen. Abbrechen des Betonfundamentes wird nicht gesondert verguetet.
Parkscheinautomat aus Stahl.
Parkscheinautomat  ueber umgebender Flaeche bis 2,00m.
Eingrabetiefe bis 1 m.
Parkscheinautomat  zum Lagerplatz des AG foerdern und abladen. Umgebende Fläche entsprechend dem früheren Zustand wieder herstellen.
Fundamentreste und Verankerungsmaterial entfernen und sachgerecht entsorgen.
Durch den Abbau entstandene Grube mit geeignetem Material verfuellen und verdichten.
Verkehrssicherungsmaßnahmen durchführen nach RSA.
Menge: 5,000 St

**1.3.90 Verlorene Schalung AG in Betonf. einb., f. versenkb. Poller, Stahlbetonf. m. Rohranb. gem. Hersteller Poller, mit Drainage, min 20Liter in 5min, Aushub**
Verlorene Schalung des AG für versenkbaren Poller in Stahlbetonfundament mit Rohranbindung einbauen.
Ausführung nach Vorgaben Hersteller Poller.
Betonfestigkeitsklasse C25/30, XF1, XC4.
Baugrube ausheben wird nicht gesondert berechnet.
Das Fundament mit Drainage versehen (Geotextil-Flies mit Kies). Mindestabfluss 20Liter in 5min.
Das Herstellen der Drainage wird nicht gesondert verguetet. Nicht wiederverwendbarer Aushub und übriges Aufbruchgut in Eigentum des AN übernehmen, von der Baustelle entfernen und einer Wiederverwertung zuführen.
Verkehrssicherungsmaßnahmen durchführen nach RSA.
Menge: 3,000 St

**1.3.100 Bew. Beton herst. bis 1 m³, Schalung gesond., Fundament Stahlbeton C25/30**
Bewehrten Beton bis 1 m³, in Schalung nach Unterlagen des AG herstellen. Schalung wird nicht gesonndert vergütet.  Bewehrung stellt AG frei Baustelle.
Bauteil = Fundament
Art der Verwendung = Stahlbeton.
Druckfestigkeitsklasse C25/30.
Verkehrssicherungsmaßnahmen durchführen nach RSA.
Menge: 1,000 St

#### Abschnitt 1.4 Erd-, Bord-, und Pflasterarbeiten

**1.4.10 Betonsteinpflasterdecke herstellen, Geh-/Radwegflchn., Fl. 10 bis 30 m2, St.100/200/80/F, Beton ungefärbt, Im Fischgrätverb, Sand/Kiessand, Sand 0/2**
Betonsteinpflasterdecke herstellen.
Ausführung in Geh- oder Radwegflächen.
Einzelflächen über 10 bis 30 m².
Betonpflastersteine DIN 18 501-80 (100/200/80 mm),
mit Fase.
Nutzfläche = ungefärbt.
Steine im Fischgrätverband verlegen.
Bettungsmaterial = Sand oder Kiessand.
Fugenmaterial = Sand 0/2.
Verkehrssicherungsmaßnahmen durchführen nach RSA.
Menge: 50,000 m2

**1.4.20 Pflasterdecke aufnehmen, Bettung/Verbpfl. 8 cm, Sandbettung, Steine seitlich. lagern, Aufbruch Tragschicht**
Pflasterdecke aufbrechen, lagern und einbauen bzw. wiederherstellen.
Aufbruch der Tragschicht einschl. Bettung wird nicht gesondert vergütet.
Art = Beton- und Verbundsteinpflaster, ca. 8 cm dick,
Bettung aus Sand.
Wiederverwendbare Steine innerhalb der Baustelle fördern, säubern und sortiert lagern.
Nicht wiederverwendbare Steine und übriges Aufbruchgut
in Eigentum des AN übernehmen, von der Baustelle entfernen und einer Wiederverwertung zuführen.
Verkehrssicherungsmaßnahmen durchführen nach RSA.
Menge: 50,000 m2

**1.4.30 Großpflaster m. Unterl.aufnehmen, Naturstein, Sandbett, Schottertragsch., Tiefe 20 - 30 cm, Mat. entfernen**
Großpflaster mit Unterlage aufbrechen und aufnehmen.
Die Aufbruchtiefe gilt ab OF Platten.
Art = Naturstein-Großpflaster als Pflasterrinne.
Bettung aus Sand.
Unterlage aus Schottertragschicht.
Aufbruchtiefe über 20 bis 30 cm.
Material in Eigentum des AN übernehmen, von der Baustelle entfernen und einer Wiederverwertung zuführen.
Verkehrssicherungsmaßnahmen durchführen nach RSA.
Menge: 5,000 m2

**1.4.40 Bordsteine des AG setzen Nat.30/500-30/2000 Hochbord, in Beton Mörtel/R-Stütze Enge Fugen**
Bordsteine des AG setzen.
Bordsteine aus Naturstein, ca. 30/500 bis 30/2000 cm,
als Tiefbord in Beton oder Mörtel versetzt.
Bordabsenkung für Fußgängerfurt
Steine mit engen Fugen versetzen.
Auf Länge schneiden.
Rückenstütze aus Beton C 16/20 XF2 herstellen.
Unterbeton C 16/20 XF2 herstellen.
Verkehrssicherungsmaßnahmen durchführen nach RSA.
Menge: 10,000 m

**1.4.50 Bordsteine aufnehmen, Nat.30/25 - 18/30, Hochbord in Beton, U-Beton 30 cm, Steine seitl. lagern, Aufbruch Unterbeton**
Bordsteine aufnehmen.
Bordsteine aus Naturstein, ca. 30/25 bis 18/30 cm,
als Hochbord in Beton oder Mörtel versetzt.
Unterbeton, ca. 30 cm dick, aufbrechen.
Wiederverwendbare Bordsteine innerhalb der Baustelle
fördern, säubern und sortiert lagern.
Nicht wiederverwendbare Bordsteine und übriges Aufbruchgut in Eigentum des AN übernehmen, von der Baustelle entfernen und einer Wiederverwertung zuführen.
Verkehrssicherungsmaßnahmen durchführen nach RSA.
Menge: 10,000 m

**1.4.60 Schottertragschicht herstellen, Dicke 15 cm, Nebenflächen, Gebrochene Mineralstoffe**
Schottertragschicht herstellen.
Einbaudicke 15 cm.
Einbau in Nebenflächen.
Mineralstoffe = Gebrochene Mineralstoffe.
Verkehrssicherungsmaßnahmen durchführen nach RSA.
Menge: 50,000 m2

**1.4.70 Tragschicht aufnehmen, Schotter Einzelne Flächen Tiefe 25 - 35 cm Mat. i. einbauen Weg bis 0,25 km**
Tragschicht aufbrechen und aufnehmen
aus Schotter.
Tragschicht 'ca. 30 cm'

Nicht zusammenhängende Teilflächen, Zwickel und
Streifen.
Gesamtaufbruchtiefe über 25 bis 35 cm.
Material innerhalb der Baustelle fördern und nach An-
gabe des AG einbauen.
Mittl.Länge des Förderweges bis 0,25 km.
Nicht wiederverwendbares oder nicht benötigtes Material in Eigentum des AN übernehmen, von der Baustelle entfernen und einer Wiederverwertung zuführen.
Verkehrssicherungsmaßnahmen durchführen nach RSA.
Menge: 5,000 m2

#### Abschnitt 1.5 Beton- und Asphaltarbeiten

**1.5.10 Betonbauteil abbrechen, Unbewehrter Beton, Kanten länge 40cm, Abbruchgut entsorgen**
*** Pauschalposition
Betonbauteil nach Zeichnung abbrechen.
Bauteil = Kabelzugschacht.
Material = Unbewehrter Beton.
Abbruchgut zerkleinern, Kantenlänge bis 40 cm.
Abbruchgut in Eigentum des AN übernehmen von der
Baustelle entfernen und sachgerecht entsorgen.
Verkehrssicherungsmaßnahmen durchführen nach RSA
Menge: 1,000 psch

**1.5.20 Bituminöse Befestigung trennen**
Bituminöse Befestigung trennen.
Anfallendes Material in Eigentum des AN übernehmen und
von der Baustelle entfernen.
Deckschicht und bituminöse Unterlage senkrecht und
geradlinig abkanten.
Verkehrssicherungsmaßnahmen durchführen nach RSA
Menge: 45,000 m

**1.5.30 Bituminöse Befestigung aufnehmen, Dicke 8 - 15 cm, Mat.**
Bituminöse Befestigung aufbrechen und aufnehmen,
Dicke der bituminösen Befestigung über 8 bis 15 cm.
Material in Eigentum des AN übernehmen und von der
Baustelle entfernen und einer Wiederverwertung zuführen.
Verkehrssicherungsmaßnahmen durchführen nach RSA
Menge: 20,000 m2

**1.5.40 Anschluss Deckschicht D 4cm**
Anschluss ZTV Fug-StB an Deckschicht, Dicke der Deckschicht 4 cm, anschmelzbares Fugenband, Breite mind. 10 mm, ankleben.
Verkehrssicherungsmaßnahmen durchführen nach RSA.
Menge: 100,000 m
DIN276_06: 522
Leistungsbereichkatalog: 080

**1.5.50 Gussasphaltdeckschicht MA11N D 4cm Bindem. 30/45 Parkfläche**
Asphaltdeckschicht aus Gussasphalt ZTV Asphalt-StB, Mischgutart MA 11 N, Schichtdicke 4 cm, Bindemittel Straßenbaubitumen 30/45 TL Bitumen-StB und DIN EN 12591, in Parkflächen, Einbaubreite über 0,5 bis 1 m, nach Verfahren A ZTV Asphalt-StB auf die noch heiße Oberfläche 12 bis 15 kg/m2 grobe Gesteinskörnung der Lieferkörnung 2/5 heiß einstreuen und einwalzen, Abstreumittel leicht mit Bindemittel umhüllt, nicht gebundene Stoffe abfegen, seitlich lagern, Einbau in Teilflächen.
Verkehrssicherungsmaßnahmen durchführen nach RSA.
Menge: 40,000 m2
DIN276_06: 524
Leistungsbereichkatalog: 080

**1.5.60 Asphalttragschicht AC32TN Parkfläche Bindem. 70/100 D 8cm**
Asphalttragschicht ZTV Asphalt-StB, Mischgutart AC 32 T N, in Parkflächen, Bindemittel Straßenbaubitumen 70/100 TL Bitumen-StB und DIN EN 12591, Schichtdicke 8 cm, Einbau in Teilflächen.
Verkehrssicherungsmaßnahmen durchführen nach RSA.
Menge: 40,000 m2
DIN276_06: 524
Leistungsbereichkatalog: 080

#### Abschnitt 1.6 Kabelkanalanlage und Kabel-/ Leitungsgräben

**1.6.10 Vorhandene Kabelkanalanlage prüfen, max 2-zügig, DN50-110, Schadst. markieren**
Kabelkanalanlage auf Durchgängigkeit und Beziehbarkeit prüfen.
Vorhandene Kabelkanalanlage, Anzahl der Züge max. 2.
Durchmesser der Rohre 50mm - 110mm.
Kabelarten nach Vorgabe AG.
Festgestellte Schadstellen markieren.
Mechanische und elektronische Prüfmittel vorhalten.
Verkehrssicherungsmaßnahmen durchführen nach RSA.
Menge: 300,000 m

**1.6.20 Vorhandene Kabelkanalanlage reinigen, max 2-zügig, DN50-110**
Rohranalge des AG reinigen, einschliesslich aller Nebenarbeiten. Kehrgut geht in Eigentum des AN über und ist zun beseitigen.
Vorhandene Kabelkanalanlage, Anzahl der Züge max. 2.
Durchmesser der Rohre 50mm - 110mm.
Rohr aus Kunststoff, innen glatt.
Reinigen mit Rundbürste.Mechanische und elektronische Prüfmittel vorhalten.
Verkehrssicherungsmaßnahmen durchführen nach RSA.
Menge: 300,000 m

**1.6.30 Schadstelle an vorh . Kabelkanalanlage, max 2-zügig, DN 50-110, instandsetzen**
Schadstelle an vorhandener Kabelkanalanlage
instandsetzen.
Erschwernisse durch vorhandene Leitungen werden nicht gesondert vergütet.
Inklusive Lieferung erforderlicher Zubehör- und Reparaturteile wie Verbindungsmuffen, Dichtringe, Rohrbögen und Reparaturhalbschalen sowie sonstiges Instandsetzungsmaterial.
Max 2 - zügig, DN 50mm - 110mm.
Alle notwendigen Erdarbeiten ausführen.
Aufbruchmaterial, welches nicht zum Einbau geeignet
ist in Eigentum des AN übernehmen.
Umgebende Oberfläche wiederherstellen.
Verkehrssicherungsmaßnahmen durchführen nach RSA.
Menge: 10,000 St

**1.6.40 Kabelschutzrohr des AG einbauen, PVC hart 110x3,2, 1rohrig**
Kabelschutzrohr des AG, einschl. fester Rohrverbindung, einbauen. Rohroeffnungen dicht verschliessen.
Erschwernisse durch vorhandene Leitungen werden
nicht gesondert berechnet.
Abgerechnet wird nach Länge in der Achse der Rohrleitung.
Material = PVC hart-Rohr 110 x 3,2 DIN 8062.
Verlegeart = Einrohrig.
Material vom Lager des AG abholen, einschl. Auf- und Abladen.
Verkehrssicherungsmaßnahmen durchführen nach RSA
Menge: 200,000 m

**1.6.50 Kabel-/ Leitungsgraben o. dgl. herst., Klassen 3 bis 6, Tiefe 0,5-0,75m, Breite 0,3-0,4 m, Aus.lag./Bod. ges., Aushub**
Boden für Kabel-/Leitungsgraben oder dgl. ausheben.
Straßenaufbruch wird nicht gesondert vergütet.
Abgerechnet wird nach der Länge des Grabens, gemessen
in der Achse.
Klassen 3 bis 6.
Grabentiefe über 0,5 bis 0,75 m,
Breite der Grabensohle über 0,3 bis 0,4 m.
Aushub, soweit zum Verfüllen geeignet, auf Flächen des AN zur Wiederverwendung seitlich lagern, nach Verlegen der Leitung in Graben einschließlich Leitungszone einbauen und verdichten. Fehlenden Verfüllboden einbauen und verdichten wird gesondert vergütet.
Zum Verfüllen nicht verwendeter Aushub in Eigentum des
AN übernehmen und von der Baustelle entfernen.
Verkehrssicherungsmaßnahmen durchführen nach RSA
Menge: 200,000 m

**1.6.60 Leitungsgraben m. gel. Boden verf. u. verd., Mat. Sand, Oberh. Leitungsz.**
Boden liefern, in Leitungsgraben einschließlich
Schachtbaugruben einbauen und verdichten.
Abgerechnet wird nach Länge des Leitungsgrabens,
gemessen in Achse der Leitung. Die Schachtbaugruben
werden ohne Berücksichtigung von Mehrverfüllung
durchgemessen.
Material = Sand.
Grabentiefe bis1,25m
Breite der Grabensohle bis 0,4m
Boden nach Verlegen der Leitung in Graben oberhalb der
Leitungszone einbauen und verdichten.
Verkehrssicherungsmaßnahmen durchführen nach RSA
Menge: 200,000 m

**1.6.70 Unterirdische Strassenquerung Klasse 3 bis 5 Tiefe 0,75-1,50 m, zwei Rohre Lag., Vorschlag AN**
Unterirdische Strassenquerung, einschliesslich Herstellen und Schliessen der Start- und Zielgruben, einschliesslich aller benötigten Materialien, einschliesslich Verbau und Verkehrssicherung, einschliesslich notwendiger Kontrolloeffnungen in Fahrbahn und Verkehrsnebenflächen. Wiederherstellen der Oberflaeche nach ZTVE wird nicht gesondert berechnet. Transport-, Foerderwege und Lagerflaechen nach Anweisungdes AG und werden nicht gesondert verguetet.
Boden der Klassen 3 bis 5
Inklusive aller Erschwernisse durch Schutt- und Mauerreste
Verlegetiefe ueber 0,75 bis 1,50 m.
Zwei Rohre PVC 110 mit zusammen einer Start- u. einer
Zielgrube
Aushub, soweit zum Verfuellen geeignet, auf Flaechen
des AN zur Wiederverwendung lagern, nach Verlegen der
Leitung einschl. Leitungszone einbauen und verdichten.
Fehlenden Verfuellboden einbauen wird gesond. berechnet
Zum Verfuellen nicht verwendeten Aushub innerhalb der
Baustelle foerdern und nach Angabe des AG einbauen.
Abgerechnet wird nach Laenge der hergestellten Durchoerterung
vom jew. inneren Rand der Start- u. Zielgrube
je hergestellter Querung aller Rohre.
Verkehrssicherungsmaßnahmen durchführen nach RSA
Menge: 20,000 m

**1.6.80 Unterirdische Strassenquerung Klasse 3 bis 5 Tiefe 1,75-2,25 m, zwei Rohre Lag., Vorschlag AN**
Unterirdische Strassenquerung, einschliesslich Herstellen und Schliessen der Start- und Zielgruben, einschliesslich aller benötigten Materialien, einschliesslich Verbau und Verkehrssicherung, einschliesslich notwendiger Kontrolloeffnungen in Fahrbahn und Verkehrsnebenflächen. Wiederherstellen der Oberflaeche nach ZTVE wird nicht gesondert berechnet. Transport-, Foerderwege und Lagerflaechen nach Anweisungdes AG und werden nicht gesondert verguetet.
Boden der Klassen 3 bis 5
Inklusive aller Erschwernisse durch Schutt- und Mauerreste
Inklusive Erschwernisse für unterirdische Gleisquerung sowie der dazu erforderlichen Genehmigungen
Verlegetiefe ueber 1,75 bis 2,25 m.
Zwei Rohre PVC 110 mit zusammen einer Start- u. einer
Zielgrube
Aushub, soweit zum Verfuellen geeignet, auf Flaechen
des AN zur Wiederverwendung lagern, nach Verlegen der
Leitung einschl. Leitungszone einbauen und verdichten.
Fehlenden Verfuellboden einbauen wird gesond. berechnet
Zum Verfuellen nicht verwendeten Aushub innerhalb der
Baustelle foerdern und nach Angabe des AG einbauen.
Abgerechnet wird nach Laenge der hergestellten Durchoerterung
vom jew. inneren Rand der Start- u. Zielgrube
je hergestellter Querung aller Rohre.
Verkehrssicherungsmaßnahmen durchführen nach RSA
Menge: 10,000 m

#### Abschnitt 1.7 Kabelzug- und Stundenlohnarbeiten

**1.7.10 Kabelabzweigkasten öffnen L/B 650/400mm reinigen**
Kabelabzweigkasten öffnen, lichte Maße L/B 650 mm x 400 mm, reinigen, Schacht nach dem Einlegen der Kabel wieder schließen.
Verkehrssicherungsmaßnahmen durchführen nach RSA.
Menge: 30,000 St
DIN276_06: 537
Leistungsbereichkatalog: 051

**1.7.20 Kabelschacht öffnen L/B 700/700mm reinigen**
Kabelschacht öffnen, lichte Maße L/B 700 mm x 700 mm, reinigen, Schacht nach dem Einlegen der Kabel wieder schließen.
Verkehrssicherungsmaßnahmen durchführen nach RSA.
Menge: 30,000 St
DIN276_06: 537
Leistungsbereichkatalog: 051

**1.7.30 Kabel des AG verlegen, Schwachstromkabel, Gewicht - 2 kg/m, in bezogenes Schutzrohr, inkl. Kabelmarkierung**
Kabel des AG verlegen und Kabelmarkierung anbringen.
Antransport der Kabeltrommel wird nicht gesondert berechnet.
Auf-, Ab- und Umsetzen der Kabeltrommel und Er-
schwernisse durch vorhandene Leitungen werden nicht
gesondert berechnet.
Schwachstromkabel, Kabelgewicht bis 2 kg/m.
Kabel in vorhandenes Schutzrohr oder vorhandenen
Kabelkanal einziehen. Abgerechnet wird nach der
Länge des im Schutzrohr oder Kabelkanal liegenden Kabels.
Wasserfeste Kabelmarkierung an Kabel nach Vorgaben des AG an zugänglichen Stellen anbringen, einschliessl. aller
Nebenleistungen.
Öffnen der Schachtdeckel wird gesondert vergütet.
Verkehrssicherungsmaßnahmen durchführen nach RSA
Menge: 2000,000 m

**1.7.40 Kabel des AG verlegen, Erdkabel, Gewicht - 2 kg/m, in bezogenes Schutzrohr**
Kabel des AG verlegen.
Antransport der Kabeltrommel wird nicht gesondert berechnet.
Auf-, Ab- und Umsetzen der Kabeltrommel und Er-
schwernisse durch vorhandene Leitungen werden nicht
gesondert berechnet.
Erdkabel, NYY-J, Kabelgewicht bis 1,8 kg/m.
Kabel in vorhandenes Schutzrohr oder vorhandenen
Kabelkanal einziehen. Abgerechnet wird nach der
Laenge des im Schutzrohr oder Kabelkanal liegenden Kabels.
Öffnen der Schachtdeckel wird gesondert vergütet.
Verkehrssicherungsmaßnahmen durchführen nach RSA
Menge: 300,000 m

**1.7.50 Kabel aufnehmen und entfernen, Gewicht - 2 kg/m, Kabel in Rohr, Kabel**
Kabel aufnehmen und entfernen.
Erdarbeiten werden nicht gesondert berechnet.
Kabelgewicht bis 2 kg/m.
Kabel in Schutzrohr liegend.
Kabel auf Kabeltrommel des AG auftrommeln.
Transport im Stadtgebiet wird nicht gesondert berechnet.
Verkehrssicherungsmaßnahmen durchführen nach RSA.
Menge: 300,000 m

**1.7.60 Verrechnungssatz fuer Arbeitskraft**
Stundenlohnarbeiten durch Arbeitskräfte auf Anordnung
des AG ausführen.
Der Verrechnungssatz für die jeweilige Arbeitskraft
umfaßt sämtliche Aufwendungen, insbesondere den tatsächlichen Lohn einschließlich vermögenswirksamer
Leistungen mit den Zuschlägen für Gemeinkosten
(Sozialkassenbeiträge, Winterbauumlage und dgl.),
sowie Lohn- bzw. Gehaltsnebenkosten und Zuschläge
für Überstunden.
Zuschläge für Nacht-, Sonntags- und Feiertagsarbeit
werden gesondert vergütet.
Bauvorarbeiter oder dgl. (Berufsgruppe II).
Menge: 30,000 h

#### Abschnitt 1.8 Induktionsschleifen

*Hinweis: Für alle Leistungsbereiche sind Transportleistungen,*
Für alle Leistungsbereiche sind Transportleistungen,
Baustelleneinrichtung und Verkehrssicherung in die
Einzelspreise einzukalkulieren.

**1.8.10 Fuge f. Indschleife herstellen Fuge in Asphalt Fuer 5 Windungen Fuge bituminoes Verkehrssicherung**
StL-Nr. 891324751511
Fuge fuer Induktionsschleife und Zuleitung nach Signallageplan des AG im befestigten Bereich herstellen,
saeubern, gegebenenfalls trocknen und nach Einlegen der
Schleife verschliessen.
Fuge in Asphalt schneiden.
Fugengroesse fuer 5 Windungen.
Fugenverguss = bituminoeses Material.
Verkehrssicherungsmassnahmen durchfuehren.
Menge: 250,000 m

**1.8.20 Fuge f. Indschleife herstellen Fuge in Beton Fuer 5 Windungen Fuge bi tuminoes Verkehrssicherung**
StL-Nr. 891324752511
Fuge fuer Induktionsschleife und Zuleitung nach Signallageplan des AG im befestigten Bereich herstellen,
saeubern, gegebenenfalls trocknen und nach Einlegen der
Schleife verschliessen.
Fuge in Beton schneiden.
Fugengroesse fuer 5 Windungen.
Fugenverguss = bituminoeses Material.
Verkehrssicherungsmassnahmen durchfuehren.
Menge: 15,000 m

**1.8.40 Induktionsschlei- fe einbauen 5 Windungen Verkehrssicherung**
StL-Nr. 8913248051
Induktionsschleife in Fuge einbauen und Zuleitung bis
zum vorgegebenen Endpunkt in Kabelgraben oder Rohrzug
herstellen. Fuge herstellen wird gesondert verguetet.
Abgerechnet wird nach Laenge des verlegten Schleifendrahtes einschliesslich Zuleitung.
Anzahl der Windungen = 5.
Verkehrssicherungsmassnahmen durchfuehren.
Menge: 1000,000 m

#### Abschnitt 1.9 Verkehrssicherung

*Hinweis: Die Regelpläne der RSA 21*
Die Regelpläne der RSA 21, Teil B: Innerörtliche Straßen
untergliedert in den Position 5.9.10 bis 5.9.100, für
Arbeitsstellen, gelten für alle innerörtlichen Straßen des
Stadtgebietes der Landeshauptstadt Magdeburg.
Pro Einzelauftrag wird die Verkehrssicherung nur einmalig
vergütet

**1.9.10 Regelplan Teil B: Innerörtliche Straße, B I/1**
Vorübergehende Sicherungsmaßnahmen durchführen.
Nach RSA 21, Regelplan BI/1''Straße mit geringer
Verkehrsstärke oder in geschwindikkeitsreduzierendem
Bereich und mit geringer Einengung
Für stationäre Arbeitsstelle.
Pro Einzelauftrag wird die Verkehrssicherung nur einmalig
vergütet
Menge: 0,000

**1.9.10.1 aufstellen, beseitigen, warten und betreiben**
Menge: 5,000 Stk

**1.9.10.2 vorhalten**
Menge: 20,000 Stk

**1.9.20 Regelplan Teil B: Innerörtliche Straße, B I/2**
Vorübergehende Sicherungsmaßnahmen durchführen.
Nach RSA 21, Regelplan BI//2''Straße mit geringer
Verkehrsstärke oder in geschwindikkeitsreduzierendem
Bereich und mit deutlicherr Einengung
Für stationäre Arbeitsstelle.
Pro Einzelauftrag wird die Verkehrssicherung nur einmalig
vergütet
Menge: 0,000

**1.9.20.1 aufstellen, beseitigen, warten und betreiben**
Menge: 5,000 Stk

**1.9.20.2 vorhalten**
Menge: 20,000 Stk

**1.9.30 Regelplan Teil B: Innerörtliche Straße, B I/11**
Vorübergehende Sicherungsmaßnahmen durchführen.
Nach RSA 21, Regelplan BI/11 Vierstreifige Fahrbahn mit
Sperrung eines rechten Fahrstreifens bzw. dreistreifige Fahrbahn
mit Sperrung im Bereich der zweistreifigen Richtung''
Für stationäre Arbeitsstelle.
Pro Einzelauftrag wird die Verkehrssicherung nur einmalig
vergütet
Menge: 0,000

**1.9.30.1 aufstellen, beseitigen, warten und betreiben**
Menge: 5,000 Stk

**1.9.30.2 vorhalten**
Menge: 20,000 Stk

**1.9.40 Regelplan Teil B: Innerörtliche Straße, BI/12**
Vorübergehende Sicherungsmaßnahmen durchführen.
Nach RSA 21, Regelplan BI/12 Vierstreifige Fahrbahn mit
Sperrung eines linken Fahrstreifens bzw. dreistreifige Fahrbahn
mit Sperrung im Bereich der zweistreifigen Richtung''
Für stationäre Arbeitsstelle.
Pro Einzelauftrag wird die Verkehrssicherung nur einmalig
vergütet
Menge: 0,000

**1.9.40.1 aufstellen, beseitigen, warten und betreiben**
Menge: 5,000 Stk

**1.9.40.2 vorhalten**
Menge: 20,000 Stk

**1.9.50 Regelplan Teil B: Innerörtliche Straße, B II/1**
Vorübergehende Sicherungsmaßnahmen durchführen.
Nach RSA 21, Regelplan BII/1 Paralleler Geh- und Radweg
mit Sperrung des Radweges (bei Sperrung des Gehweges
analog) geringe Einengung der Fahrbahn (bei
iRichtungsfahrbahn analog)''
Für stationäre Arbeitsstelle.
Pro Einzelauftrag wird die Verkehrssicherung nur einmalig
vergütet
Menge: 0,000

**1.9.50.1 aufstellen, beseitigen, warten und betreiben**
Menge: 5,000 Stk

**1.9.50.2 vorhalten**
Menge: 20,000 Stk

**1.9.60 Regelplan Teil B: Innerörtliche Straße, B II/2**
Vorübergehende Sicherungsmaßnahmen durchführen.
Nach RSA 21, Regelplan BII/2 Paralleler Geh- und Radweg
mit Sperrung des Radweges (bei Sperrung des Gehweges
analog) geringe Einengung der Fahrbahn (bei
iRichtungsfahrbahn analog)''
Für stationäre Arbeitsstelle.
Pro Einzelauftrag wird die Verkehrssicherung nur einmalig
vergütet
Menge: 0,000

**1.9.60.1 aufstellen, beseitigen, warten und betreiben**
Menge: 5,000 Stk

**1.9.60.2 vorhalten**
Menge: 20,000 Stk

**1.9.70 Regelplan Teil B: Innerörtliche Straße, B IV/1**
Verkehrssicherung an Arbeitsstellen von kürzerer Dauer
aufstellen, beseitigen, vorhalten, warten und betreiben.
Vorübergehende Sicherungsmaßnahmen durchführen.
Nach RSA 21, Regelplan B IV/1 Arbeitsstelle von kürzerer
Dauer mit Einengung eines Fahrstreifens''
Für stationäre Arbeitsstelle.
Pro Einzelauftrag wird die Verkehrssicherung nur einmalig
vergütet
Menge: 1,000

**1.9.70.1 aufstellen, beseitigen, warten und betreiben**
Menge: 5,000 Stk

**1.9.70.2 vorhalten**
Menge: 20,000 Stk

**1.9.80 Regelplan Teil B: Innerörtliche Straße,, B IV/2**
Verkehrssicherung an Arbeitsstellen von kürzerer Dauer
aufstellen, beseitigen, vorhalten, warten und betreiben.
Vorübergehende Sicherungsmaßnahmen durchführen.
Nach RSA 21, Regelplan B IV/2 Arbeitsstelle von kürzerer
Dauer auf Straßen mit Vzul. kleiner gleich 50 km/h''
Für stationäre Arbeitsstelle.
Pro Einzelauftrag wird die Verkehrssicherung nur einmalig
vergütet
Menge: 0,000

**1.9.80.1 aufstellen, beseitigen, warten und betreiben**
Menge: 5,000 Stk

**1.9.80.2 vorhalten**
Menge: 20,000 Stk

**1.9.90 Halteverbote einrichten (VZ283)**
Menge: 15,000 Stk

**1.9.100 fahrbare Absperrtafel (Blitzwagen)**
Menge: 0,000

**1.9.100.1 aufstellen, beseitigen, warten und betreiben**
Menge: 5,000 Stk

**1.9.100.2 vorhalten**
Menge: 20,000 Stk

**1.9.110 Vekehrsrechtliche Anordnung**
Beantragen und Einholen der Sperrgenehmigung von der Straßenverkehrsvbehörde (inkl. möglicher Teilnahme an der Sperrsitzung).
Menge: 20,000 Stk

#### Abschnitt 1.10 Mastprüfung

*Hinweis: Standsicherheitsprüfung*
- Nicht zerstörende Prüfung (Belastungsprüfung) der Standsicherheit von Masten
- Überprüfung der Standsicherheit durch:
 Druck- und Zugvorgang in zwei verschiedenen Achsen, die um 90 Grad versetzt
 Durchgeführt werden.
- Auswertung durch Kraft-Weg- bzw. Kraft-Zeit-Diagramme
-  DIN EN ISO/IEC 17025 akkreditiert
-  EN ISO 9001 zertifiziert

**1.10.10 VRAO Einholen**
Anfahrt nach MD je nach Anzahl der Maste
Menge: 3,000 Stk

**1.10.10.1 Prüfgebühr je Mast (ab 50 Stück)**
Menge: 100,000 Stk

**1.10.10.2 Prüfgebühr je Mast (ab 150 Stück)**
Menge: 150,000 Stk
